# Pionierübungsplatz, Rück- Neubau Geb. 2,3 u. 4
Angebotsaufforderung (GAEB DA XML 3.2, DA83)
Projekt: 43018_D2_7006
Währung: EUR
Nebenangebote zugelassen: ja
Auftraggeber: Staatliches Baumanagement Südniedersachsen, Graupenstr. 9, 38678 Clausthal- Zellerfeld, Ansprechpartner Vergabeabteilung, Telefon 05323 9611-0, Fax 05323 9611-199, USt-IdNr. 12345; Debitorennummer: 11111
Erstellt mit: GXML Toolbox V3.3 R20210630, iTWO_64 V10.0.1018, 15.08.2024

## L E I S T U N G S V E R Z E I C H N I S
L E I S T U N G S V E R Z E I C H N I S

Bauvorhaben  :  Neubau Dienst- und Lagergebäude
  Pionierkaserne Holzminden

Bauherr  :  Staatliches Baumanagement Südniedersachsen
  Graupenstraße 9, 38678 Clausthal-Zellerfeld

Gewerk  :  Stahlbauarbeiten

Der Bieter verpflichtet sich, die in nachstehender Leistungsbeschreibung
aufgeführten Arbeiten zu den kalkulierten Einheitspreisen fachgerecht
und unter Einhaltung aller Vorschriften und technischen Richtlinien zur
Ausführung zu bringen.
Durch Abgabe des Kostenangebotes bestätigt der Bieter, dass ihm die
örtlichen Gegebenheiten der Baustelle bekannt sind und alle hieraus
resultierenden Maßnahmen in seinen Angebotspreisen berücksichtigt sind.

Einzeltermine werden mit der Vergabe vereinbart.

Der Unternehmer erklärt sich mit den Bedingungen, die dem Angebot
zugrunde liegen, einverstanden.

Angebotssumme  . . . . . . . . . . . . . . . . _  geprüfte  . . . . .
. . . . . . .  . . . . _
  Angebotssumme

+ 19 % MWST  _  + 19 % MWST
  _

Bruttosumme  . . . . . . . . . . . . . . . . _  Bruttosumme  . . .
. . . . . . . . .  . . . . _

. . . . . . . . . . . . . . . . . . . . . . . . . . . . . . . . . . . .
  . . . . . . . . . . . . . . . . . . . . . . . . . . . . . . . . . . .
. . .
Ort / Datum  Firmenstempel und rechtsverbindliche
  Unterschrift des Bieters

## 24A70264 Stahlbau
Datum: 15.08.2024

**Ausführungsbeschreibung 1 Vorbemerkungen**
*Allgemeine Technische Vertragsbedingungen*
1.0 Baubeschreibung

1.1 Lage
Die beschriebenen Maßnahmen sind im Bereich der
Bundeswehr-Liegenschaft der Pionierkaserne in
Holzminden im Bundesland Niedersachsen zu erbringen.
Die Baustelle ist über die A7 über die Abfahrten
Nörten-Hardenberg (B241, B497), Hildesheim (B1, B3,
B240, B64) ab Hannover über B3, B240, B64 und die A2
Ausfahrt Bad Eilsen (B83) zu erreichen.
Die mit dieser Ausschreibung erfasste Maßnahme liegt
auf dem Landübungsplatz der Pioniere (LÜB) ca. 2,5 km
östlich des Kasernengeländes.
Die ausgeschriebene Maßnahme ist auf dem
Pionierübungsplatz zu erbringen.
Vor Arbeitsbeginn hat man sich bei der Hauptwache des
Kasernengeländes anzumelden.

1.2 Vorgesehene Maßnahmen
Bei der ausgeschriebenen Maßnahme handelt es sich um
den Neubau von zwei überdachten Lagerflächen.
Die alten Gebäude werden vor der Baumaßnahme
abgerissen. Wasser und Strom können während der
Baumaßnahme dort entnommen werden.

Die Maßnahme setzt sich wie folgt zusammen:
- Errichtung einer Stahltragkonstruktion für die
Lagerflächen auf vorab erstellter Betonaufkantung.
- Verkleidung der Wände und Deckung des Dachs mit
Trapezblech
- Verkleidung der Staßenfront mit Gitterzaunelementen

Baubeschreibung:
Die Außenmaße der 2 überdachten Lagerflächen betragen
je Gebäude 8,5m x 23 m. Die Gebäude sind eingeschossig
und nicht unterkellert. Der Innen- und Außenbereich
wird vor der Erstellung des Stahlbaus gepflastert.
Konstruktionsart: Stahlkonstruktion mit Trapezblech
bzw. Gitter verkleidet
Dachform: Pultdach

2.0 Allgemeine Technische Vertragsbedingungen für
Bauleistungen (ATV)

Allgemeine Regelungen für Bauarbeiten jeder Art - DIN
18 299

2.1 Angaben zur Baustelle
Die Baustelle befindet sich auf dem Landübungsplatz
(LÜB) der Pionier-Kaserne D- 37603 Holzminden,
an der Einbecker Straße, ca. 2,5 km östlich des
Kasernengeländes. Zufahrtmöglichkeiten bestehen direkt
bis an das Gebäude.

2.2 Baustellenausweise
Beschäftigte des Auftragnehmers erhalten nur Zutritt
zur Baustelle, wenn sie im Besitz eines vom
Auftraggeber oder Nutzer der Liegenschaft ausgestellten
Ausweises sind. Der Auftragnehmer hat die Ausweise
rechtzeitig bei der vom Auftraggeber genannten Stelle
anzufordern. Der Anforderung ist eine Liste mit
Zunamen, Vornamen, Geburtstag, Wohnsitz und Nummer des
Personalausweises beizufügen. Für die Kraftfahrzeuge
des Auftragnehmers sind zusätzlich das polizeiliche
Kennzeichen und der Fahrzeugtyp anzugeben. Nicht mehr
benötigte Ausweise sind unverzüglich an die
Ausgabestelle zurückzugeben. Dort ist auch unverzüglich
der Verlust des Ausweises anzuzeigen. Auf die
Länderliste
der Staaten, deren Angehörige keinen Zutritt in
militärische Anlagen der Bundeswehr haben, wird hier
nochmals darauf hingewiesen.

2.3 Zusätzliche technische Vertragsbedingungen
Alle Kosten, die durch die Hinweise und Forderungen der
folgenden Allgemeinen Vorbemerkungen entstehen und die
nicht in gesonderten Positionen in der
Leistungsbeschreibung aufgeführt sind, sind in die
Einheitspreise des Angebotes einzurechnen und werden
nicht gesondert vergütet.
Mit dem Leistungsverzeichnis enthaltenen Angaben über
Bauart, Bauteil, Baustoff und Abmessungen gelten auch
der Herstellungsvorgang und -ablauf bis zur fertigen
Leistung, unter Zugrundelegung der anerkannten Regeln
der Technik und der Ausführungsbestimmungen der
DIN-Normen als beschrieben.
Die nachfolgend aufgeführten Leistungen werden nicht
gesondert vergütet und sind in die Einheitspreise
einzurechnen:

-  die laufende Beseitigung von Verschmutzungen der
Zu- und Abfahrtsstraßen

-  die Maßnahmen zur Aufrechterhaltung und Sicherung
des Verkehrs (Warnschilder, Absperrungen, Beleuchtung
etc.) im Bereich der Baustelle und ihrer Nebenanlagen

-  die Herstellung und Aufrechterhaltung der
Verkehrssicherheit von Zäunen, Toren, Masten und allen
weiteren Einbauten, Beleuchtung der
Baustelleneinrichtung und aller Arbeitsbereiche während
der Arbeiten bei Dämmerung und Dunkelheit. Die
Beleuchtung ist so zu gestalten, dass
Luftfahrzeugführer nicht geblendet werden. Die vom AN
vorgesehene Beleuchtung ist mit dem Nutzer (Bundeswehr)
abzustimmen und vor Inbetriebnahme freigeben zu lassen

Sofern in der Leistungsbeschreibung die Ausführung nach
besonderer Anordnung des Auftraggebers vorgeschrieben
ist, bedeutet dies, dass auch mit der Vorbereitung zur
Ausführung erst nach besonderer Aufforderung durch den
Auftraggeber zu beginnen ist.

Punktfolgen (Freistellen) bzw. Bieterangabenverzeichnis
sind wenn vorhanden vom Bieter auszufüllen. Die Angaben
bezüglich Fabr. / Typ müssen ausführlich angegeben
werden. Es dürfen keine Abkürzungen wie z. B. "siehe
oben", "s.o.", "wie verlangt", "w. v.", "wie
ausgeschrieben", "w. a." usw. verwendet werden.

Soweit in der Leistungsbeschreibung auf Technische
Spezifikationen (z. B. nationale Normen, mit denen
europäische Normen umgesetzt werden, europäische
technische Zulassungen, gemeinsame technische
Spezifikationen, internationale Normen) Bezug genommen
wird, werden auch ohne den ausdrücklichen Zusatz: "oder
gleichwertig", immer gleichwertige Technische
Spezifikationen in Bezug genommen.

2.4 Baustelleneinrichtung
Sofern nicht in gesonderten Positionen beschrieben,
sind die Baustelleneinrichtung sowie sämtliche An- und
Abfahrten in die Einheitspreise einzurechnen.

Eigene Bautafeln und Werbeschilder der Auftragnehmer
dürfen am Bau oder auf der Baustelle nicht angebracht
werden.

Für die Lagerung von Baustoffen und Geräten aller Art
dürfen nur die vom AG angewiesenen Flächen benutzt
werden. Verkehrswege innerhalb und außerhalb
Liegenschaft dürfen keinesfalls, auch nicht
vorübergehend, zur Lagerung benutzt werden.

Alle dem Auftragnehmer zur Benutzung zur Verfügung
gestellten Zu- und Abfahrtsstraßen innerhalb der
Liegenschaft sind wie auch die öffentlichen
Verkehrsflächen während der Bauzeit laufend sauber zu
halten und täglich sowie bei Bedarf, insbesondere bei
Transporten, zu reinigen. Den diesbezüglichen
Anordnungen der örtlichen Bauüberwachung ist Folge zu
leisten. Die durch Instandsetzung, Wiederherstellung
und Säuberung der benutzten Straßen und Wege
entstehenden Kosten sind vom Auftragnehmer zu tragen.
Eine gesonderte Vergütung erfolgt nicht.

Die Verbrauchskosten für Baustrom und Bauwasser sind
nicht in die Baustellengemeinkosten einzukalkulieren.
Diese Kosten trägt der Auftraggeber. Baustrom zu
Heizzwecken wird vom Auftraggeber nicht übernommen.

Sofern im LV nicht gesondert beschrieben kann Bau- und
Trinkwasser von den auf der Liegenschaft vorhandenen
Hydranten bezogen werden. Der erforderliche
Bauwasseranschluss wird durch das Gewerk "Außenanlagen"
hergestellt. Notwendige Zuleitungen zwischen Hydrant
und Verbrauchsstelle ist Sache des AN.

Häusliches Abwasser kann in vorhandene Schächte der
Schmutzwasserkanalisation der Liegenschaft eingeleitet
werden. Gewerblich verschmutztes Bauwasser ist vom AN
anderweitig zu entsorgen.
Die Versorgung mit Baustrom sowie die erforderlichen
Anschlüsse werden durch das Gewerk Elektro hergestellt.

Über die an den jeweiligen Punkten verfügbare Leistung
wird kein Baustrom gestellt.

2.5 Hinweise zur Ausführung
Bauleitung
Der AG wird zu festgesetzten Terminen regelmäßige
(voraussichtlich wöchentlich) Baubesprechungen
stattfinden lassen, um den Stand der Arbeiten und die
für den weiteren Fortgang der Arbeiten erforderlichen
Maßnahmen zu besprechen.

Der AN hat hierzu einen voll unterrichteten und
verantwortlichen Bauleiter zu benennen und zu
entsenden. Der Bauleiter muss mit allen Vollmachten
ausgestattet sein, die notwendig sind, um die
Bauarbeiten reibungslos abzuwickeln und alle
Anordnungen des Auftraggebers oder dessen Beauftragten
entgegenzunehmen und zur Ausführung zu bringen. Er hat
für die Dauer der Bauarbeiten ständig während der
Arbeitszeit erreichbar zu sein. Bei zeitweiser
Verhinderung muss ein bevollmächtigter Stellvertreter,
der ausreichende fachliche Kenntnisse besitzt, zur
Verfügung stehen. Ein Wechsel ist nur mit Genehmigung
des AGs möglich.

Bauzeiten- und Rechnungslegungsplan
Spätestens 20 Tage nach Auftragserteilung ist vom AN
ein Bauzeitenplan und Baustelleneinrichtungsplan auf
Grundlage der vom AG übergebene Unterlagen zur
Genehmigung vorzulegen. Die notwendige Koordinierung
mit anderen Gewerken ist zu beachten. Ein durchgehende
Erbringung der Leistung während der ausgewiesenen
Bauphase kann nicht erwartet werden.

Der AG übernimmt mit seiner Anerkennung keinerlei
Gewähr für die Zweckmäßigkeit des Bauzeitenplanes und
Geräteeinsatzes.

Die Bauzeitenpläne sind digital im PDF-Format
vorzulegen, im Abstand von drei Monaten sowie bei
wesentlichen Änderungen fortzuschreiben.

Qualitätssicherung
Während der Bauzeit sind vom AN täglich
Bautagesberichte anzufertigen, in denen die Leistungen
der einzelnen Positionen, der Geräteeinsatz, die
Belegschaftsstärke, das Wetter mit Temperaturangaben
und besondere Vorkommnisse einzutragen sind. Der AN hat
alle Vorgänge von Bedeutung, Beanstandungen und
Unstimmigkeiten im Bauablauf unter Angabe von Tag und
Stunde im Bautagebuch aufzuzeichnen, einschließlich der
Leistungen, die durch Nachunternehmer oder ggf.
ARGE-Partner erbracht werden.

Die Bautagesberichte sind wöchentlich der
Bauüberwachung zu übergeben.
Wochenberichte werden nicht zugelassen. Das Original
und eine Durchschrift verbleibt nach Anerkennung beim
AG. Die Bautageberichte müssen alle Angaben enthalten,
die für die Ausführung und Abrechnung von Bedeutung
sein können.

Die Ergebnisse aller Messungen zur Eigenüberwachung
sind dem AG mitzuteilen. Auf Anforderung des AG sind
diese Messungen nachzuweisen. Messungen, die der AG
während der Bauzeit ausführt, sind lediglich
Kontrollen. Sie entheben den AN nicht von der
Verantwortung für die Richtigkeit seiner Bauausführung.

Bemusterungen sind mit dem AG nach Absprache vor
Ausführungsbeginn durchzuführen. Der AN hat die
Bemusterungen derart früh anzumelden, dass absehbare
Lieferzeiten / Herstellungszeiten nicht zu einer
Verzögerung des Baufortschritts führen. Umfangreiche
Bemusterungen sind im Leistungstext beschrieben. Das
Beibringen von Handstücken und Kleinmustern ist als
Nebenleistung in die EP einzukalkulieren. Nur durch den
AN dokumentierte und vom AG freigegebene
Bemusterungsprotokolle werden anerkannt.

Verkehrssicherung
Außerhalb der Arbeitszeiten sind sämtliche Baugruben,
geöffneten Schachtbauwerke, Durchbrüche und dergleichen
abzudecken, zu schließen oder mit einer festen
Absturzsicherung (Absperrschranken, h>=1,0m) gemäß den
Unfallverhütungsvorschriften und "Richtlinien für die
Sicherung von Arbeitsstellen" (RSA 95) zu umschließen.
Absperrbänder oder dergleichen sind nicht zulässig.
Diese Verkehrssicherungsmaßnahme ist gem. VOB eine
Nebenleistung und wird nicht gesondert vergütet.
Dies gilt auch für Verkehrssicherungsmaßnahmen bei
Arbeiten außerhalb der Liegenschaft.

Der AN kann sich bei etwaiger Verletzung der ihm
übertragenen Verkehrssicherungspflicht, nicht auf die
Bauüberwachung durch den AG und seine Mitarbeiter
berufen.

Für Arbeiten im öffentlichen Raum sind Anordnungen über
die Baustellenbeschilderung rechtzeitig vor Baubeginn
bei der zuständigen Verkehrsbehörde zu beantragen. Der
AN hat sich die Auflagen und Weisungen schriftlich
geben zu lassen und je eine Abschrift oder Ablichtung
dieser Schreiben dem AG vorzulegen und ständig auf der
Baustelle bereitzuhalten.

Die Richtlinie "Zeitweilige Hindernisse in den
Hindernisfreiräumen von Instrumentenbahnen auf
Flugplätzen" sind bei allen Sicherungsmaßnahmen zu
beachten.

Sonstiges
Lärm- und Staubentwicklung sind auf ein Minimum zu
beschränken. Die entsprechenden Verordnungen sind zu
beachten. Aus diesem Anlass geltend gemachte Ansprüche
Dritter sind vom AN zu regeln. Erforderliche
Genehmigungen zur Zwischenlagerung von Ausbaustoffen
sind vom AN einzuholen und dem AG vor Baubeginn
vorzulegen.

2.6 Abrechnung
Vor Beginn der Bauarbeiten ist durch den Auftragnehmer
ein genaues Nivellement des Geländes anzufertigen und
durch Unterschrift von beiden Seiten anzuerkennen. Vor
Aufnahme der Bauarbeiten sind gemeinsam mit der
Bauüberwachung des AG Aufmaße durchzuführen, die als
Grundlage für alle weiteren Aufmaße dienen. Die Kosten
sind in die Einheitspreise einzubeziehen.

Auf § 6 der zusätzlichen Vertragsbedingungen (Formblatt
215 VHB) wird verwiesen.

Die Einzelaufmaße sind übersichtlich und in der
Reihenfolge der Positionen zu erstellen. Sie sind
dreifach auszuführen, wobei das Original beim AG
verbleibt.

Es werden grundsätzlich nur solche Aufmaße anerkannt,
die gemeinsam mit dem Auftraggeber oder der örtlichen
Bauüberwachung aufgenommen wurden. Die vertragsmäßige
Herstellung der baulichen Anlagen ist in den einzelnen
Bauzuständen zu prüfen.

2.7 Dokumentation
Für alle zu liefernden Bauteile, Baustoffgemische,
Fertigteile und Geräte ist laufend die entsprechende
Dokumentation (Konformitätserklärungen,
Eignungsnachweise, Bauartzulassungen, sonst.
Prüfzeugnisse, geprüften statischen Berechnungen,
Verlegepläne, Datenblätter, Bedienungs- und
Wartungsvorschriften, Ersatzteillisten,
Bestandszeichnungen, ASI-Plan, Protokolle der Eigen-
und Fremdüberwachung usw.) unaufgefordert zu übergeben.
Der AN haftet für die Richtigkeit der übergebenen
Unterlagen.

Sofern nicht in den Positionen dieser
Leistungsbeschreibung anders beschrieben, sind die
geforderten Unterlagen in 1-facher Ausfertigung vorab
mindestens 6 Wochen vor Einbau zu übergeben.

Spätestens 6 Wochen vor Abnahme sind die Unterlagen in
4-facher Ausführung in Ordner mit
Inhaltsverzeichnissen, Deck- und Trennblättern, nach
Vorgabe durch den AG, zusammenzustellen. Zusätzlich
sind die Unterlagen 3-fach digital (PDF) auf CD oder
DVD zu übergeben. Das Fehlen von Unterlagen wird als
wesentlicher Mangel angesehen.

2.8 Persönliche Schutzausrüstung
Über die in Abhängigkeit von der jeweiligen
Bautätigkeit hinaus erforderliche Persönliche
Schutzausrüstung ist in der Nähe von in Betrieb
befindlichen Flugbetriebsflächen Gehörschutz zu tragen.

3. Entsorgung
Dem Auftragnehmer wird ausdrücklich die
abfallrechtliche Verantwortung übertragen. Er hat
selbstständig und ohne Weisung des Auftraggebers die
den abfallrechtlichen Bestimmungen entsprechende
Entsorgung durchzuführen. Er führt die Nachweise
entsprechend dem Kreislaufwirtschafts und Abfallgesetz
in Verbindung mit der "Verordnung über die
Nachweisführung bei der Entsorgung von Abfällen". Die
Nachweise sind vom Auftragnehmer entsprechend den
genannten Vorschriften mittels eines elektronischen
Registers zu führen. Alle im Verfahren notwendigen
Signaturen sind mit der qualifizierten elektronischen
Signatur vorzunehmen.

4. Absteckung und Aufmaße
Vom AG werden folgende Vermessungsleistungen an den AN
übergeben:

- Grenzmarkierungs- und Höhenfestpunkte durch einen vom
AG beauftragten Vermessungsingenieur

Die bauseitige Grobabsteckung der Gebäude für den
Erdaushub sowie das Sichern der vom bauseits
beauftragten Vermessungsingenieur festgelegten und
übergebenen Grenzmarkierungs- und Höhenfestpunkte sowie
das Herstellen des Schnurgerüstes obliegt dem
Auftragnehmer des Bauhauptgewerkes. Evtl. Kosten, die
durch Beschädigung der Festpunkte entstehen, gehen zu
Lasten des Auftragnehmers.

Nach Fertigstellung werden Leitungen und Gebäude vom AG
beauftragten Vermessungsingenieur vermessen. Bei nach
Fertigstellung nicht mehr sichtbaren Einbauteilen
(Leitungen etc.) sind die notwendigen
Vermessungsleistungen frühzeitig beim AG anzumelden.

5. Allgemeine Vorbemerkungen
Allgemein:
Sofern im Leistungsverzeichnis nicht anders angegeben,
beziehen sich die Leistungstexte auf die komplette
Leistung aus Liefern, Montieren und Herstellen; bzw.
Trennen, Abbrechen, Fördern, Laden und Entsorgen.

Fehlende Bieterangaben/ - einträge in den bezeichneten
Leistungstexten können zum Wertungsausschluss führen

Transporte:
Alle in den Positionen beschriebenen Leistungen sind
einschl. Transporte im und außerhalb des Gebäudes.
Transporte werden nicht zusätzlich vergütet und sind in
die Positionen einzurechnen, wenn nicht anders
beschrieben.

6. Ausführungszeichnungen von Stahlbauteilen
Das Erstellen von prüffähigen Werkstattzeichnungen für
den Stahlbau gehört in den Aufgabenbereich der Firmen.

Werkstattzeichnungen für Einbauteile und
Verbindungskonstruktionen aus Baustahl (z.B.
Ankerplatten und deren Verbindungen untereinander).
Werkstattzeichnungen für Baustahlkonstruktionen
einschließlich der statischen Nachweise für die von der
Firma zu konstruierenden Anschlüsse und Verbindungen
(auch Schweißnähte).
Detaillierte Stahl- und Stücklisten für die von den
Firmen aufzustellenden Werkstatt- und
Elementzeichnungen einschließlich der prüffähigen
Gesamtzusammenstellungen.

7. Anlagen zur Leistungsbeschreibung
Lageplan
Grundrisse
Schnitte
Ansichten

### Abschnitt 01 Stahlbau

#### Bereich 01.01 Baustelleneinrichtung

**01.01.0010 Baustelle einrichten räumen**
*** Pauschalposition
Baustelle einrichten und räumen, einschl. notwendiger
Gerüst, Montagehilfen und Sicherheitseinrichtungen
Menge: 1,000 psch
Leistungsbereichkatalog: 000

**01.01.0020 Zeichnungen anfertigen Ausführungszeichnung**
*** Pauschalposition
Vom AN sind folgende Zeichnungen anzufertigen:
Ausführungszeichnungen einschl. Übersichts- und
Detailzeichnungen, auf Datenträger, im Datenformat PDF.
Menge: 1,000 psch

#### Bereich 01.02 Stahlbau

**01.02.0010 HEA 160 Stütze**
Stütze, Einbauort Wand, Einbauhöhe bis 5 m,
Pendelstütze, Ausführung als Vollwandkonstruktion, aus
Formstahl, Stahl S235JR DIN EN 10025-2, Werkstoff-Nr
1.0038,
Profil HEA 160
Einzelmasse Stahl 30,4 kg/m,
Oberflächenbehandlung/Korrosionsschutz wird gesondert
vergütet,
werkseitige Konstruktion geschweißt,
Baustellenstöße geschraubt, mit Schraubengarnitur,
hochfest DIN EN 14399-4, mit Fuß- und Kopfplatte.
Einschl. aller Bohrungen, Verbindungsmittel und
Ausgleichsbleche.
Ausführung gemäß Zeichnung
Menge: 0,450 t
Leistungsbereichkatalog: 017

**01.02.0020 HEA 220 Stütze**
Stütze, Einbauhöhe bis 5 m, Pendelstütze, Ausführung
als Vollwandkonstruktion, aus Formstahl, Stahl S235JR
DIN EN 10025-2, Werkstoff-Nr 1.0038,
Profil HEA 220
Einzelmasse Stahl 50,5 kg/m,
Oberflächenbehandlung/Korrosionsschutz wird gesondert
vergütet,
werkseitige Konstruktion geschweißt,
Baustellenstöße geschraubt, mit Schraubengarnitur,
hochfest DIN EN 14399-4, mit Fuß- und Kopfplatte.
Einschl. aller Bohrungen, Verbindungsmittel und
Ausgleichsbleche.
Ausführung gemäß Zeichnung
Menge: 4,500 t
Leistungsbereichkatalog: 017

**01.02.0030 Rundstahlverband vertikal**
Zug-/Druckstab, Einbauort Dach, geneigt, Einbauhöhe
über 5 bis 10 m, als Zug-/Druckstabsystem, aus
Stabstahl,
Grenzzugkraft 12 kN, Zugstabsystem aus verzinktem
Stahl,
Profil Ø 14 mm
einschl. Stabanker und Bolzen,
Einzelmasse Stahl 1,21 kg/m,
Hersteller/Typ '....................................................' vom Bieter einzutragen,

Oberflächenbehandlung/Korrosionsschutz wird gesondert
vergütet,
werkseitige Konstruktion geschraubt, mit
Schraubengarnitur, hochfest DIN EN 14399-4, verzinkt,
Baustellenstöße geschraubt, mit Schraubengarnitur,
hochfest DIN EN 14399-4, verzinkt,
Einschl. aller Bohrungen, Verbindungsmittel und
Fahnenbleche.
Ausführung gemäß Zeichnung
Menge: 0,100 t
Leistungsbereichkatalog: 017

**01.02.0040 HEA 220 Träger**
Träger, Einbauort Dach, geneigt, Einbauhöhe über 5 bis
10 m, Einfeldträger, Ausführung als
Vollwandkonstruktion, aus Formstahl, Stahl S235JR DIN
EN 10025-2, Werkstoff-Nr 1.0038,
Profil HEA 220
Einzelmasse Stahl 50,5 kg/m,
Hersteller/Typ
....................................................
Oberflächenbehandlung/Korrosionsschutz wird gesondert
vergütet,
werkseitige Konstruktion geschweißt,
Baustellenstöße geschraubt, Ausführung gemäß Zeichnung
Einschl. der Stoss- und Stegbleche.
Einschl. aller Bohrungen, Verbindungsmittel und
Ausgleichsbleche.
Menge: 5,500 t
Leistungsbereichkatalog: 017

**01.02.0050 HEA 220 Pfette**
Pfette, Einbauort Dach, geneigt, Einbauhöhe über 5 bis
10 m, Durchlaufträger, aufliegend, Ausführung als
Vollwandkonstruktion, aus Formstahl, Stahl S235JR DIN
EN 10025-2, Werkstoff-Nr 1.0038,
Profil HEA 220
Einzelmasse Stahl 50,5 kg/m,
Hersteller/Typ
............................................
Oberflächenbehandlung/Korrosionsschutz wird gesondert
vergütet,
werkseitige Konstruktion geschweißt,
Baustellenstöße geschraubt, Ausführung gemäß Zeichnung
Einschl. der Stoss- und Stegbleche.
Einschl. aller Bohrungen, Verbindungsmittel und
Ausgleichsbleche.
Menge: 7,500 t
Leistungsbereichkatalog: 017

**01.02.0060 Stückverzinkung Überdachung Stahl**
Korrosionsschutz durch Feuerverzinken (Stückverzinken)
DIN EN ISO 14713-1, Stückverzinkung DIN EN ISO 1461,
Korrosivitätskategorie C3 DIN EN ISO 9223,
Schutzdauerklasse VH,
auf Überdachung aus Stahl, Tragwerkskonstruktion
Vollwandträger, aus I-Profil.
Menge: 18,050 t
Leistungsbereichkatalog: 035

#### Bereich 01.03 Fassade

**01.03.0010 Wand Trapezblech**
Wandfläche mit Trapezprofil
Farbton Außenschale RAL nach Vorgabe Bauherr.
Farbton Innenschale RAL nach Vorgabe Bauherr
einschl. Unterkonstruktion, Verlegerichtung senkrecht,
Befestigung sichtbar, Untergrund Stahl,
Profil: T100, tN=0.88
Hersteller/Typ '....................................................' vom Bieter einzutragen,

Ausführung gemäß Zeichnung
Menge: 350,000 m2
Leistungsbereichkatalog: 031

**01.03.0020 Unterer Abschluss**
Unterer Abschluss, mit Tropfprofil, einschl. Dichtband,
Blechdicke des Profils 0,6 mm, Profil 3 x gekantet,
Abwicklungslänge ca. 40cm
Stahl, verzinkt,
Farbton wie Außenschale Trapezblech, RAL nach Vorgabe
Bauherr.
Hersteller/Typ '....................................................' vom Bieter einzutragen,

passend zur Bekleidung mit Trapezblechen aus Aluminium.
Menge: 130,000 m
Leistungsbereichkatalog: 031

**01.03.0030 Außenecke**
Außenecke, Blechdicke des Profils 0,6 mm,
Zuschnittbreite des Profils 250 mm, Profil 3 x
gekantet,
Stahl, verzinkt,
Farbton wie Außenschale Trapezblech, RAL nach Vorgabe
Hersteller/Typ '....................................................' vom Bieter einzutragen,

passend zur Bekleidung mit
Trapezblech
Menge: 35,000 m
Leistungsbereichkatalog: 031

**01.03.0040 Zaun Stahlgittermatte Doppelstabmatte H 3,50 m Maschenweite 50/200mm**
Zaun mit Stahlgittermatten (Paneele) DIN EN 10223-7,
als Fassade von überdachtem Lagerplatz, als
Doppelstabmatte, Höhe 3,50 m, Maschenweite 50/200 mm,
Dicke der senkrechten Drähte 6 mm, waagerechte Profile
als Doppelstab 8 mm,
Doppelstabatte eingeschweißt, befestigen an Pfosten,
mit Abdeckleiste, Bodenabstand 5 cm, Einzelfeldlänge
2,20 - 2,50 m, Pfosten aus Stahlvierkantrohr S235 DIN
EN 10219-2, mit Gittermattenhalterungen, Querschnitt
100/100 mm, Wanddicke 4 mm, Kopf verschlossen mit
Aluminiumkappe,

Gesamtpfostenlänge 380 cm, feuerverzinkt DIN EN ISO
1461. Befestigung unten mit Fußplatte auf Betonsockel,
oben an HEA 220.
Menge: 95,000 m
DIN276-4_09: 531
Leistungsbereichkatalog: 003

**01.03.0050 Drehflügeltor 2-flg. sym. Weite 300cm H 3,7m**
Drehflügeltor 2-flügelig, symmetrisch, lichte Weite 390
cm, Höhe 3,7 m, mit umlaufendem Rahmen, aus
Stahlvierkantrohr S235 DIN EN 10219-2, Querschnitt
100/100 mm, Wanddicke 4 mm und Diagonalabfangung Ø 12
mm, Feldfüllung mit Stahlgitter, im Rahmen
eingeschweißt,
Stahlgittermatte (Paneel) DIN EN 10223-7, als
Doppelstabmatte eingeschweißt, Maschenweite 50/200 mm,
Dicke der senkrechten Drähte 6 mm, waagerechte Profile
als Doppelstab 8 mm, feuerverzinkt DIN EN ISO 1461, mit
Einsteckschloss für Profilzylinder, Drückergarnitur,
beidseitig beweglich, aus Aluminium, eloxiert, mit
dreidimensional verstellbaren Bändern, Öffnungswinkel
bis 180 Grad, mit Mittelverriegelung, Seitenfeststeller
und Fangöse,
Torpfosten aus Stahlvierkantrohr S235 DIN EN 10219-2,
Querschnitt 100/100 mm, Wanddicke 4 mm, Kopf
verschlossen mit verschweißter Platte,
Gesamtpfostenlänge 420 cm, Ausführung gemäß Zeichnung.
Menge: 4,000 St
DIN276-4_09: 531
Leistungsbereichkatalog: 003

#### Bereich 01.04 Dach

**01.04.0010 Tragschale Trapezblech T100**
Stahltrapezprofil DIN EN 1090-1 als Tragschaleund
wasserführende Schicht, konstruktive Ausbildung DIN
18807-3, aus Stahlblech DIN EN 10346 S320GD, zusätzlich
bandbeschichtet, Korrosionsschutzklasse II, Oberseite
Beschichtungsdicke größer gleich 10 mym, Unterseite
Beschichtungsdicke größer gleich 15 mym,
Profilbezeichnung Profil: T100, tN=0,88 mm
Hersteller/Typ '....................................................' vom Bieter einzutragen,

auf Stahlunterkonstruktion HEA 220, Mehrfeldträger,
Stützweite über 3 bis 4 m, max. Durchbiegung l/300, mit
bauaufsichtlich zugelassenen Verbindungselementen aus
nichtrostendem Stahl befestigen, Ausführung gemäß
Zeichnung
Menge: 410,000 m2
Leistungsbereichkatalog: 021

**01.04.0020 Ortgangausbildung**
Ortgangausbildung, Ortgangprofil,
 Randwinkel.
Menge: 36,000 m

**01.04.0030 Firstausbildung**
Firstausbildung, Untergurt des Trapezbleches 60°
aufbiegen, Firstprofil für Pultdach.
Menge: 47,000 m

**01.04.0040 Traufausbildung**
Traufausbildung, Wasserleitblech, Profilfüller,
Rinneneinlaufblech
Menge: 47,000 m

**01.04.0050 Aussendachrinne**
Hängedachrinne DIN EN 612, mit Gefälle, aus legiertem
Zink DIN EN 988 (Titanzink), Dicke 0,8 mm, Nenngröße
400 mm, halbrund, an Flachdachtraufe, befestigen mit
Rinnenhaltern auf Stahl, Ausführung gemäß Zeichnung
Menge: 47,000 m
Leistungsbereichkatalog: 022

**01.04.0060 Schiebenaht**
Bewegungsausgleicher als Hochpunkt-Schiebenaht, aus
legiertem Zink DIN EN 988 (Titanzink), Zuschnittbreite
der Rinne 400 mm, für halbrunde Dachrinnen, für
Hängedachrinne.
Menge: 2,000 St
Leistungsbereichkatalog: 022

**01.04.0070 Rinnenendstück**
Rinnenendstück (Rinnenboden) aus legiertem Zink DIN EN
988 (Titanzink), Zuschnittbreite der Rinne 400 mm, für
halbrunde Dachrinnen, für Hängedachrinne.
Menge: 4,000 St
Leistungsbereichkatalog: 022

**01.04.0080 Rinnenablaufstutzen**
Rinnenablaufstutzen gerade, aus legiertem Zink DIN EN
988 (Titanzink), Zuschnittbreite der Rinne 400 mm,
Nenngröße 120, für halbrunde Dachrinnen, für
Hängedachrinne.
Menge: 4,000 St
Leistungsbereichkatalog: 022

**01.04.0090 Regenfallrohr**
Regenfallrohr DIN EN 612, kreisförmig, Nenngröße 100,
aus legiertem Zink DIN EN 988 (Titanzink), Dicke 0,8
mm.
Menge: 16,000 m
Leistungsbereichkatalog: 022

#### Bereich 01.05 Stundenlohn

**01.05.0010 Bauvorarbeiter/-in Stundenlohnarbeiten sämtliche Kosten/Zuschläge**
STLB-Bau 2008-10 091
Stundenlohnarbeiten durch Bauvorarbeiter/-in
auf Anordnung des AG ausführen,
der Verrechnungssatz für die jeweilige Arbeitskraft
umfasst sämtliche Aufwendungen wie Lohn- und
Gehaltskosten, Lohn- und Gehaltsnebenkosten, Zuschläge,
lohngebundene und lohnabhängige Kosten, sonstige
Sozialkosten, Gemeinkosten, Wagnis und Gewinn.
Menge: 10,000 h
DIN276-4_09: 399
Leistungsbereichkatalog: 091

**01.05.0020 Baufacharbeiter/-in Stundenlohnarbeiten sämtliche Kosten/Zuschläge**
STLB-Bau 2008-10 091
Stundenlohnarbeiten durch Baufacharbeiter/-in
auf Anordnung des AG ausführen,
der Verrechnungssatz für die jeweilige Arbeitskraft
umfasst sämtliche Aufwendungen wie Lohn- und
Gehaltskosten, Lohn- und Gehaltsnebenkosten, Zuschläge,
lohngebundene und lohnabhängige Kosten, sonstige
Sozialkosten, Gemeinkosten, Wagnis und Gewinn.
Menge: 10,000 h
DIN276-4_09: 399
Leistungsbereichkatalog: 091

**01.05.0030 Bauhelfer/-in Stundenlohnarbeiten sämtliche Kosten/Zuschläge**
STLB-Bau 2008-10 091
Stundenlohnarbeiten durch Bauhelfer/-in
auf Anordnung des AG ausführen,
der Verrechnungssatz für die jeweilige Arbeitskraft
umfasst sämtliche Aufwendungen wie Lohn- und
Gehaltskosten, Lohn- und Gehaltsnebenkosten, Zuschläge,
lohngebundene und lohnabhängige Kosten, sonstige
Sozialkosten, Gemeinkosten, Wagnis und Gewinn.
Menge: 10,000 h
DIN276-4_09: 399
Leistungsbereichkatalog: 091

**01.05.0040 Dokumentation**
Für alle zu liefernden Baustoffe, Baustoffgemische,
Fertigteile und Geräte ist laufend die entsprechende
Dokumentation (Konformitätserklärungen,
Eignungsnachweise, Bauartzulassungen, sonst.
Prüfzeugnisse, geprüften statischen Berechnungen,
Verlegepläne, Datenblätter, Bedienungs- und
Wartungsvorschriften, Ersatzteillisten,
Bestandszeichnungen, ASI-Plan, Protokolle der Eigen-
und Fremdüberwachung usw.) unaufgefordert zu übergeben.
Der AN haftet für die Richtigkeit der übergebenen
Unterlagen.
Die geforderten Unterlagen in auf Papier und digital
(PDF) mindestens 4 Wochen vor Einbau zu übergeben.
Spätestens 6 Wochen vor Abnahme sind die Unterlagen in
Ordnern mit Inhaltsverzeichnissen, Deck- und
Trennblättern nach Vorgabe durch den AG 3-fach
zusammenzustellen.
Das Fehlen von Unterlagen wird als wesentlicher Mangel
angesehen.
Menge: 1,000 St
DIN276-4_09: 399
Leistungsbereichkatalog: 091
